# Goetheplatz 3 Umbau
Angebotsaufforderung (GAEB DA XML 3.2, DA83)
Projekt: 050052
Währung: EUR
Erstellt mit: GXML Toolbox V3.3 R20230829, iTWO_64 V24.0.454, 10.06.2025

## 02-271 Fenster, Haustüren, Vordächer, MH,Geotheplatz 3, Bürgerstr.1
Datum: 10.06.2025

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) BESONDERE TECHNISCHE VORBEMERKUNGEN*
BESONDERE TECHNISCHE VORBEMERKUNGEN
=================================
für Lieferung und Einbau von Kunststoff-Fenstern, einschl.
Ausbau der vorhandenen Fenster.

Für dieses Objekt sollen Profile folgender
Hersteller zur Ausführung kommen.

- inoutic GmbH,
- Kömmerling,
- Brügmann,
- Trocal,
- Wavin,

Abweichungen hiervon sind nur mit unserer Genehmigung bzw. in Abstimmung
mit uns zulässig.

Angebotenes Erzeugnis :  .........................................................
  (vom Bieter  unbedingt anzugeben)

- System Mitteldichtung
- flächenversetzt

U-Wert Fenster:  Gesamt Fenster U-Wert Uw  < 0,95 W/m²K
  Ug <  0,6 W/m²K

Verglasungsart: 3-fach Verglasung mit warmer Kante, bewertetes Schalldämmmaß  Rw,r > 34 dB (min. Schallschutzklasse 2) ,vgl. DIN 4109

Bodentiefe Fensteranlage, sowie Fensteranlagen, die keine  ausreichende Brüstungshöhe von mind. 70 cm haben (Brüstungsscheiben, Balkontüren etc.), sind mit Verbundsicherheitsglas auszustatten, auch wenn in den Leitungstexten nicht explizit beschrieben.
Ausführungszeitraum : 18.08.2025 - 01.10.2025 ( 18.12.2025 - für Leistungen die nach WDVS-Arbeiten möglich sind)

Weitere Bedingungen zur Herstellung, Lieferung und Montage von Einfachfenstern aus Kunststoff mit Isolierverglasung sind:

Die Empfehlungen des Institutes für Fenstertechnik
Rosenheim für die Gütegemeinschaft Kunststoff-Fenster.

Der "Prüf- und Bewertungsstandard der Gütegemeinschaft
für Kunststoff- Fensterprofile" im Qualitätsverband
Kunststofferzeugnisse e.V.

Die Festlegungen des Profilhersteller.

Die Fenster und Türen müssen die Anforderungen des Gebäudenergiegesetzes (GEG und BEG)
für Gebäude mit normalen Innentemperaturen erfüllen
und die Werte der
- Beanspruchungsgruppe "C" -
erreichen.
Diese Werte sind durch Prüfzeugnisse nachzuweisen.

Nach Auftragserteilung, vor Beginn der Arbeiten in der
Werkstatt sind objektbezogene Detailzeichnungen dem
Auftraggeber zur Genehmigung vorzulegen.
Das gilt insbesondere für Fenster in Dachgauben und für
Fenstererneuerungen im Zusammenhang mit Fassadenarbeiten.

Die Entwässerung der Flügel- und Blendrahmen muß verdeckt, ohne Beeinträchtigung der Sichtflächen, durch
die äusseren Kammern geführt werden, ohne Berührung der
Verstärkungskammer. Ausgenommen hiervon sind Balkontürschwellen, diese sind nach vorn über Wasserablaufröhrchen zu entwässern. Die Röhrchen sind mit Entwässerungskappen abzudecken.
Die Befestigung tragender Beschlagteile muß in Stahl
erfolgen.
Die Armierungs- und Konstruktionsprofile aus Stahl sind
durch Feuerverzinken vor Korrosion zu schützen.

Die nicht bündige Rahmenkonstruktion ist mit einem
Wetterschenkel mit Endkappen und durchgehender
Nippelleiste abzudecken.
Balkontürschwellen sind mit LM-Profilen passend zum Sy-
stem, abzudecken.

ROLLADENANLAGEN
---------------
Die Ausführung der Rolladenanlagen ist in der Leistungsbeschreibung festgelegt.

Optionalausführungen
(Sofern im Leistungsverzeichnis abgefragt):

Alu - Rollladenpanzer aus doppelwandigem Aluminium, rollgeformt, einbrennlackiert, ausgeschäumt.
Gegen seitliches Verschieben mit Hart -PVC Entgleiten arretiert.
Aluminium Rolladenprofil  TE  54, 54 mm x 14,00 mm.

Rollladen-Rohrmotor (Einsteckantrieb): Der Schalldruckpegel der elektrisch betriebenen Anlage von 30 dB(A) in schutzbedürftigen Räumen darf nicht überschritten werden. Hier gilt die DIN 4109, Tab. 4- Zeile 2, Tab.6, Ziff. 7 und Ziff. 2.5, Bbl.2 . Hier ist ein Nachweis durch den Hersteller zu erbringen

VERARBEITUNG
------------
Für die Beurteilung der Verarbeitung gilt
RAL-RG 716/1 Abschnitt III,
Kunststoff-Fenster Gütesicherung

Schweißwülste sind restlos zu entfernen und sauber beizuarbeiten, Gehrungsnähte sind auszufräsen.

Beschlagteile müssen DIN 18357 "Beschlagarbeiten" entsprechen, ausreichend rostgeschützt sein oder aus nicht
rostendem Material bestehen. Es sind nur vom Profilhersteller empfohlene, verdeckt liegende, Beschläge mit
Eingriffbedienung zu verwenden.

VERGLASUNG
----------
Die Isolierverglasung mit Luftzwischenraum ist
entsprechend den Bedingungen der Glashersteller und denen des Profilherstellers als Trockenverglasung mit
Dichtungen aus "ATPK" nach DIN 7863 auszuführen.
Zur Verklotzung sind nur weichmacherfreie Kunststoffklötzchen -keine Holzklötzchen- zu verwenden.

DEMONTAGE DER VORHANDENEN FENSTER
---------------------------------
Der Auftragnehmer hat die Fenster, Blenden und Rolladenanlagen so auszubauen, daß weder die Fassadenflächen
noch die inneren und äusseren Leibungen beschädigt werden.
Vom Auftragnehmer zu vertretende Mauerwerks- bzw.
Putzschäden, sind fachgerecht und kostenlos zu beseitigen.
Die Demontage der alten Fenster- u. Türanlagen ist in die Einheitspreise mit einzukalkulieren.
MONTAGE DER NEUEN FENSTER
---------------------------
Die Fenster und Fenstertüranlagen sind DIN- gerecht mit der
erforderlichen Mindestfugenbreite einzubauen.
Die Montage hat mit Hilfe von Trag- und Distanzklötzen zu erfolgen.
Sie sind so anzuordnen, daß die Wärmedehnung der Fensterprofile
nicht behindert wird.
Die Befestigung muß mechanisch ( Rahmendübel, Winkelbleche,
Anschluß- oder Montagezargen usw.) erfolgen.
Schäume und Kleber sowie Nägel sind nicht zulässig.
Holz- Hilfskeile sind keine Tragklötze und nach der Befestigung des
Rahmens wieder zu entfernen.

ANSCHLUß UND ABDICHTUNG ZUM BAUKÖRPER
-------------------------------------
Der Anschluß zum Baukörper ist wind- und regendicht
auszubilden.
Dichtung (außen)
--------
Die Fugen zwischen Fenster  und Bauwerk sind durch
einbauen eines entsprechenden Kompribandes abzudichten.

Dichtung (innen)
--------
Die Anschlußfugen zwischen Fenster und Bauwerk sind vollständig
mit Mineralwolle bzw. dem Fugenschlauch Vario FS 2 von Isover
(oder gleichwertig) auszufüllen.
Anschließend sind die Fenster und Fenstertüranlagen vierseitig zu
verleisten. Die Verleistung darf erst nach Abnahme der ausgefüllten
Fugen ausgeführt werden.
Fußleisten und Viertelstäbe im Bereich der Fenstertüren sind vor dem Einbau der neuen Anlagen auszubauen und im Zuge der Verleistung wieder anzubringen, ggfs. zu erneuern.
BARRIEREFREIHEIT / BARRIEREFREI SCHWELLEN

Barrierefreie Schwellen sind überrollbar herzustellen. Erforderliche wärmegedämmte Unterbauprofile sind einzuplanen und beim Fensteraufmaß zu berücksichtigen.
Der Spritzwasserschutz, die Schlagregen- und Luftdichtigkeit sowie der Wärmeschutz sind gemäß den Vorgaben der aktuellen technischen Regelwerken auszuführen.
Die Empfehlungen des Institutes für Fenstertechnik
Rosenheim für die Gütegemeinschaft Kunststoff-Fenster sind einzuhalten.

ÖFFNUNGSMAßE
-------------
Die angegebenen Öffnungsmaße sind lichte Weiten, gemessen zwischen den Leibungen, Oberkante Außenfensterbank
und Unterkante Fenstersturz. Bei Öffnungen mit Rund-
oder Segmentbögen sind die größten lichten Höhen angegeben.
Die in den Positionstexten angegebenen Maße und Skizzen dienen der Orientierung. Vor der Fertigung ist ein örtliches Aufmaß zu nehmen und danach entsprechend sind die Fensteranlagen zu fertigen.

Die Maße sind vor Fertigung örtlich eigenverantwortlich zu
prüfen. Die angegeben Maße und Skizzen dienen der Orientierung zur Angbeotsabgabe. Die entgültigen Aufmaße mit Skizzen sind vor Fertigung zur Freigabe der örtlichen BL vorzulegen.

AUSFÜHRUNGSFRISTEN
------------------
Der Arbeitsbeginn auf der Baustelle ist nach Terminplan
festgelegt.
Die Baustelle ist so zu besetzen, daß täglich mind. 15
Fernsteranlagen eingebaut werden.

NEBENLEISTUNGEN
---------------
Leistungen im vorstehenden Text, die im Leistungsverzeichnis nicht besonders erwähnt sind, gelten als Ne-
benleistungen und werden nicht vergütet.

BESCHLÄGE
----------
Die Beschlagteile haben der DIN 18257 -neueste Fassung-
zu entsprechen, undaus nicht rostendem Material zu bestehen.
Es sind nur verdeckt liegende Beschläge, passend zur Fenstergröße,
mit Einhandgriff-Bedienung zu verwenden.

Es sollen folgende Fabrikate zur Ausführung kommen.

- Siegenia
- Roto

Abweichungen hiervon sind nur mit unserer Genehmigung bzw. in
Abstimmung mit uns zulässig.

Angebotenes Fabrikat : ........................................................
  (vom Bieter unbedingt anzugeben)

  Beschlag - Dreh-Kipp-Flügel
A) Einhand-Dreh-Kipp-Beschlag mit Einstiegsicherung,
  nachregulierbarer Schere, Falzband und verstellbarem Ecklager.

B) ab 0,90 m Falzhöhe, mit bandseitigem Mittelverschluß,

C) ab 1,00 m Falzbreite, mit oberem und unterem
  Mittelverschluß.

  Beschlag - Drehflügel
A) Dreh-Flügel-Beschlag mit 3 Einbohrbändern und
  Auflaufstütze mit Stellschraube
B) ab 1,00 m Falzbreite zusätzlich mit oberem und
  unterem Mittelverschluß.

Beschlag - Dreh-Kipp-Tür
Einhand-Dreh-Kipp-Beschlag
mit Schnäpper und äußerem
Anziehgriffgriff, ca. 70 mm.
Balkontürschwellen sind mit
LM-Profilen passend zum System,
abzudecken.

Anordnung der Beschläge
------------------------
Bewegliche Fenster
Siehe Angaben in den Positionen
(Reinigungsmöglichkeit beachten)

Unbewegl. Fenster
kein Beschlag, Verglasung erfolgt im Blendrahmen.
Fenster im Erdgeschoß
Sämtl. Fenster und Türen im Erdgeschoß erhalten einen
einbruchhemmenden Beschlag, Sicherheitsstufe; RC2N,
mit Fehlbedienungssperre und abschließbar.

Angaben zur Maßnahme
Die Arbeiten werden an bewohnten Häusern ausgeführt,
das bedingt mehrere Teilabschnitte der Ausführung, z.B.
Fertigstellung hausweise.
Sämtl. Arbeiten in einer bewohnten Wohnung müssen
in längstens 1 Tag erledigt werden.
Bodenflächen und angrenzende Bauteile
im Bereich der auszuführenden Arbeiten sind
durch Folien, evtl. Schaltafeln o.ä. zu schützen.

Baustoffe und Bauteile dürfen nicht in Treppenhäusern
und auf Verkehrsflächen gelagert werden.

In den Einheitspreisen sind enthalten:
--------------------------------------
die Schuttabfuhr einschl. Entsorgungsgebühren in allen
Positionen. die rechtzeitige Benachrichtigung der Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden das Schützen der Bodenflächen und angrenzenden Bauteile
Sämtliche Baustoffe und Einbauteile müssen hinsichtlich
ihrer Art und ihrer Verarbeitung den bei Ausführung
aktuellen DIN-Vorschriften und sonstigen anerkannten
bautechnischen Richtlinien entsprechen.
In der Regel sind gütegeschützte Baustoffe und Einbauteile
zu verwenden. Der Auftraggeber kann einen Gütenachweis
für diese Materialien verlangen. Wenn nicht gütegeschützte
Baustoffe oder Einbauteile angeboten oder eingebaut werden,
hat der Auftragnehmer auf seine Kosten den Gütenachweis zu erbringen.
( CE Kennzeichnung Der Auftraggeber ist berechtigt, die Verwendung nicht normengerechter oder ungeeignet erscheinender Materialien abzulehnen.
Der Auftraggeber ist in begründeten Fällen berechtigt,
Materialproben zu entnehmen und prüfen zu lassen.

*Hinweis: Vorbemerkungen Objektangaben*
Vorbemerkungen / Angaben zum Objekt

Vor Angebotsabgabe wird eine eigenständige Besichtigung der
Gebäude und der Bauumfeldes empfohlen. Gemeinsame Ortsbesichtigungen finden nicht statt. Der Bieter hat
sich selbst an der Baustelle ausreichend zu informieren.

An den Gebäuden
Mülheim, Goetheplatz 1
Goetheplatz 3, Bürgerstr. 1,
die Baumaßnahmen an allen Gebäuden werden in einem Bauabschnitt ausgeführt.

Es werden energetische Modernisierungsmaßnahmen durchgeführt. Folgende Maßnahmen werden ausgführt:
WDVS, Vorsatzbalkone, Balkonsanierung inkl. neuer Balkongeländer, Elektroarbeiten, Erneuerung der Tür- und Fensteranlagen, Dacharbeiten u.weiteres.

Die gesamte Bauzeit für alle Gewerke beträgt ca. 10 Monate

Die Gerüste werden allen Gewerken zur Nutzung zur Verfügung gestellt, sowie Sanitärcontainer und Baustellen WC.
Materialtransporte sind nicht enthalten und sind in die EP einzukalkulieren. Schutz der Arbeiten vor Unfallgefahren, Witterungseinflüssen und Diebstahl sind durch den AN sicherzustellen.
Während der Bauzeit ist die Baustelle in einem sauberen Zustand zu halten und regelmäßig aufzuräumen.

Wasser und Baustrom  werden bauseits im Bereich des Baufeldes an einem zentralen Punkt kostenlos zur Verfügung gestellt. Zuleitungen zu den Verbraucherstellen sind selbständig herzustellen und vorzuhalten.

Aufmaßtermine, Ausführungstermine in den Wohnungen u. anderen Mieteinheiten, sind eigenständig vom AN mit den Mietern zu vereinbaren (per Aushänge o. persönlichen Mieterkontakt). Kontaktdaten der Mieter können für die Dauer der Maßnahmen zur Verfügung gestellt werden. Die vereinbarten Termine sind
zuverlässig / verbindlich einzuhalten.

Materiallagerflächen werden bei der Baubesprechung vor Baubeginn bei der gemeinsamen Begehung mit der BL festgelegt. Ein Plan zur Lagerung von Materialien ist 14 Tage zuvor der Bauleitung vorzulegen.

Feuerwehrzufahrten und Stellflächen (falls vorhanden):
Die Feuerwehrzufahrten und Abstellflächen gem. des beiliegenden Lageplanes dürfen für die Baustelleneinrichtung nicht genutz werden. Diese Bereiche sind ständig freizuhalten.
Kurzfristige Nutzung für Materiallieferung, Be- und Entladen ist zulässig.

Das Aufmaß und die Rechnung ist hausweise zu gliedern und zu unterteilen. Dem Aufmaß ist eine Mieterliste bzw. eine Liste über die Mieteinheiten beizufügen, anhand dessen die einzelnen Leistungen/ Pos. aus dem LV (mit Pos. Nr.) den jeweiligen Mieteinheiten zugeordnet werden können.

*Hinweis: ZusätzlicheTechnische Vorbemerkungen für Fenster*
Zusätzliche-Technische Vorbemerkungen  für Fenster-, Rollläden- u. Haustüranlagen

Allgemein
Maßgebend für die Lieferung und Ausführung der Leistungen sind die ATV in der VOB-Teil C und weitere DIN-Vorschriften.
Alle Leistungen sind nach dem zum Zeitpunkt der Ausführung geltenden Normen, Verordnungen, Richtlinien etc. auszuführen.
Weiterhin gelten sämtliche europäischen und nationalen Vorschriften,
Merkblätter, Stoff- und Prüfnormen usw. jeweils in ihrer aktuellen Fassung.

Als vereinbart gelten weiterhin die Herstellerverarbeitungs- angaben, Zulassungen und Empfehlungen der jeweiligen Fachverbände.
Folgende Vorschriften sind besonders zu beachten:

GEG  Gebäudeenergiegesetz
Unfallverhütungsvorschriften/ Regeln der BG Bau (Berufsgenossenschaft der Bauwirtschaft)
BGV  BG-Vorschriften
BGR  BG-Regeln
BGI  BG-Informationen
BGG  BG-Grundsätze

BetrSichVBetriebssicherheitsverordnung mit den dazugehörigen Technischen Regeln „TRBS"
a.a.R.d.T.Die Allgemein anerkannten Regeln der Technik

Grundsätzlich sind nur Produkte zu verarbeiten die  entsprechend der europäischen Richtlinien eine CE-Kennzeichnung unterliegen und besitzen.
Bezüglich der Wärmeleitfähigkeit sind zusätzlich zur CE-Kennzeichprodukte zugelassen, die zudem einer Fremdüberwachung einer von Ländern zugelassenen Stelle unterliegen und entsprechend überwacht sind.

VOB:
Nebenden allgemeinen Vertragsbedingungen und diesen technischen Vorbemerkungen gilt die VOB (Teil B, C), neueste Fassung.

Normen/Richtlinien:
Angegebene bzw. zitierte Normen, Richtlinien und Verordnungen gelten jeweils in ihrer aktuellen Ausgabe bzw. deren Ersatzwerke.

Statische Anforderungen:
Die Fensterkonstruktion muss so am Baukörper befestigt werden, dass alle auf sie einwirkenden Kräfte in den Baukörper abgeleitet werden. Zusätzliche Lasten aus dem Baukörper dürfen nicht vom Fenster aufgenommen werden.

Unter den angenommenen Beanspruchungen darf sich die Konstruktion nicht mehr als 1/300 bzw. 1/200 der Länge, maximal jedoch 15 mm durchbiegen. Die Durchbiegung der einzelnen Verglasungen zwischen den Scheibenkanten darf nicht über 8mm liegen.

- DIN 1055 Teil 3: Eigen und Nutzlasten für Hochbauten
- DIN 1055 Teil 4:Windlasten
- DIN EN 12210: Fenster und Türen - Widerstandsfähigkeit bei Windlast - Klassifizierung
- DIN EN 12211: Fenster und Türen - Widerstandsfähigkeit bei Windlast - Prüfverfahren

Wärme- und Feuchtigkeitsschutz:

- DIN4108 Teil 2 : Anforderungen an den Wärmeschutz,
- DIN 4108 Teil 3: Klimabedingter Feuchteschutz; Anforderungen, Berechnungsverfahren und Hinweise  für Planung und Ausführung
- DIN 4108 Beiblatt 2: Wärmebrücken - Planungs- und Ausführungsbeispiele
- DIN EN ISO 10211:Wärmebrücken im Hochbau - Wärmeströme und Oberflächentemperaturen
  Gebäudeenergiegesetz (GEG)

- DIN EN 10077 Teil 1und Teil 2: Wärmetechnisches Verhalten von Fenstern, Türen und Abschlüssen
  (U-Wert-Berechnung bzw. -Tabellen)
- DIN EN 12412 Teil 2: Wärmetechnisches Verhalten von Fenstern, Türen und Abschlüssen (Meßung Rahmen)
- DIN EN 12412 Teil 4: Wärmetechnisches Verhalten von Fenstern, Türen und Abschlüssen (Meßung Rollladenkästen)
- DIN EN ISO 12567 Teil 1: Wärmetechnisches Verhalten von Fenstern und Türen
(Meßung Fenster)

Für die Anforderungen an den Wärmeschutz gelten allgemein die Ausführungen des GEG.

Die Einwirkung von Schlagregen und Tauwasser ist so zu begrenzen, dass Schäden vermieden werden, z. B. unzulässige Minderung des Wärmeschutzes.

Schallschutz:
Für den Schallschutz gelten DIN 4109, sowie DIN EN 20140, DIN EN 717.
Anschlüsse zwischen Fenster (Türen) und Baukörper sind unter Beachtung der Anforderungen an die Schalldämmung der Fenster (Türen) auszubilden.
Alu-Fensterbänke und Blechverkleidungen sind zu entdröhnen. Hier ist auch die DIN 18360 zu beachten.

Einbruchhemmung u. Sicherheit:
Für die Einbruchhemmung gelten DIN EN 1627 (Anforderungen und Klassifizierung), DIN EN 1628-1630 (Prüfverfahren), DIN EN 356 (einbruchhemmende Verglasung), sowie Aushebelschutz-Richtlinien.
Die Einstufung in die Widerstandsklassen der Verglasung (P1 bis P8) ist durch einen gültigen Prüfbericht nachzuweisen.
Die Einstufung in die Widerstandsklassen RC 1 bis RC 6 ist durch einen gültigen Prüfbericht nachzuweisen.
Für angrenzende Bauteile müssen ebenfalls Anforderungen nach DIN EN 1627 zugrundegelegt werden. Nichttransparente Ausfachungen nach DIN EN 356.

Zu liefernde Mindestwiderstandsklasse: RC 1 N

Barrierefreies Bauen
Für die Planung von barrierefreien Wohnräumen, soweit notwendig bzw. gefordert,  sind die Vorgaben der Normen DIN 18024, DIN 18025 und DIN 18040 einzuhalten.

Umwehrungen
Die Vorgaben für Absturzsicherung und Umwehrung sind den jeweiligen Landesbauordnungen der Länder (LBO) zu entnehmen.

Recycling:
Es werden nur Fenster/Tür-Systeme bewertet, die eine Entsorgung mit anschließendem Recycling gewährleisten.
Altfenster und Profilreste müssen aufgearbeitet, stofflich getrennt und wiederverwertet werden.
Ein Nachweis ist auf Verlangen der Bauleitung vorzulegen.

Ü-Zeichen im Fensterbau:
Für Fenster, Türen und Aufsatzrollladen ist vom Auftragnehmer ein Übereinstimmungsnachweis zu führen und die Produkte (z.B. im Lieferschein) sind mit dem Ü-Zeichen zu kennzeichnen.

Hierzu ist eine werkseigene Produktionskontrolle notwendig. Betriebe, die das RAL-Gütezeichen führen und/oder nach ISO 9000 zertifiziert sind, erfüllen diese Voraussetzung automatisch.
Schlagregen- und Fugendurchlässigkeit:
Schlagregendichtheit und Fugendurchlässigkeit müssen entsprechend der DIN EN 12207 / 12208 ausgeführt werden. Der Widerstand bei Windlast muss den Normen DIN EN 12210 und DIN 12211 entsprechen.

PVC-U:
Es sind nur Kunststoffprofile aus Qualitätsmarkenrohstoffen auf der Basis eines weichmacherfreien, hochschlagzähen Polyvinylchlorids(PVC-U) zugelassen. Diese können sowohl vollständig aus Frischmaterial bestehen als auch aus einem Recyclatkern, wenn dieser in Coextrusion hergestellt und umlaufend durch PVC-U Frischmaterial abgedeckt ist.

Die Formmasse für Frischmaterial muss in den Materialeigenschaften min. dem Typ:
-  ISO 1163-PVC-U, EDLP,082-25-T23, entsprechen.

Für die Qualität der Kunststoffprofile gilt die RAL Güte- und Prüfbestimmung  Abschnitt1  RAL-GZ 716/1.
Die Hauptprofile müssen den Anforderungen der Klasse A entsprechen.

Metallteile:
Alle Aussteifungen müssen aus sendzimirverzinkten Stahl sein, mit einer Mindestwandstärke
s ≥ 1,5 mm. Die Güte der Stahlprofile muß den Bezeichnungen mit DX51D+Z150-N-A entsprechen.
Es gelten hierfür die Normen DIN EN 10346, DIN EN 10162 und für Toleranzen DIN EN 10143.

Dichtungen:
Außendichtungen zwischen Blend- und Flügelrahmen, sowie zwischen Glas und Glasleiste müssen systemgerecht sein.
Es dürfen nur vom Systemhersteller zugelassene Dichtungen verwendet werden.

Qualitätsstandard:
Es dürfen nur Profilsysteme angeboten werden, die den Güte- und Prüfbestimmungen gemäß RAL-Richtlinien GZ 716/1 entsprechen.
Alle Hauptprofile müssen mit dem Prüfzeichen der Gütegemeinschaft (QKE) gekennzeichnet sein. Entsprechende und gültige Prüfzeugnisse sind auf Verlangen vorzulegen.

Prüfnachweise müssen auf die geforderten Beanspruchungen ausgestellt sein.
Die zum Einsatz kommende Flügelgröße muss in Abhängigkeit von der Beanspruchung den Verarbeitungsrichtlinien des Systemgebers entsprechen und durch Eignungsprüfungen (Systemprüfung) nachgewiesen werden.

Profilausbildung:
Alle Basisprofile müssen als 5-Kammerprofile ausgebildet sein. Die äußeren und inneren Sichtflächen müssen nach RAL 3 mm (Klasse A) und die Profiltiefe muss min. 70mm betragen.
Die Befestigung aller Beschlagteile muss durch min. zwei PVC-Wandungen erfolgen.
Blend- und Flügelrahmenfalze müssen nach Vorschrift entwässert, Glasfalze zusätzlich belüftet werden.
Entwässerungsschlitze müssen min. 6 x 30 mm groß und entsprechend den Richtlinien angeordnet sein. Ein öffnen der Verstärkungskammer ist nicht zulässig. Entwässerungsöffnungen in den Sichtflächen sollen durch PVC-Kappen abgedeckt werden.

Rahmenverbindungen:
Bei geschweißten Rahmenverbindungen muss die Nahtgüte der Eck- und T-Stöße den Werten der RAL-Gütebestimmungen entsprechen.
Eckverbindungen sind im Press-Stumpf-Schweißverfahren herzustellen. Gehrungen müssen der Scheibenlast und den funktionellen Belastungen dauerhaft standhalten.
Bei Riegel und Pfosten sind einwandfrei abdichtende Schraubverbindungen zugelassen.

Beschläge:
Beschläge müssen nach DIN 18357 ausgebildet sein und den Güte- und Prüfbestimmungen der Gütegemeinschaft entsprechen. Die Prüfnachweise müssen auf die geforderten Beanspruchungen und Flügelgröße ausgestellt sein.

Eck-, Scherenlager und Rollzapfen müssen justierbar sein. Das Ecklager muss den Flügel bei jeder Stellung sicher führen und ein Aushebeln durch aufschlagende Flügel verhindern. Die Ausstellschere muss sicher verhindern, dass sich der Flügel bei einer Fehlbedienung aushängt oder aufschlägt.

Bei Kippbeschlägen mit Gestänge muss zusätzlich eine Sicherungsschere im Falz angebracht werden. Für Drehbeschläge müssen die Scharniere und Lager im Eckbereich angebracht werden und verstellbar sein. Entsprechend der Flügelhöhe sind auf der Bandseite ausreichend Verriegelungen zu montieren.

Balkon- und / oder Terrassentüren erhalten Rollschnäpper und Zuziehgriff.
Fußpunktausführung bei Balkon- und/oder Terrassentüren siehe Positionstext. Blendrahmenschwellen erhalten einen Alu-Trittschutz.

Montage:
Der Ausgleich von Bewegungen durch Temperaturveränderungen, Windlasten und Bauwerksverformungen muss gewährleistet sein. Die Befestigung muss mit auf das Mauerwerk abgestimmten Durchsteckdübel oder Ankern, spannungsfrei erfolgen.

Der Befestigungsabstand von einer Ecke (Rahmen, Pfosten, Sprosse) muss ca. 150 mm (bei weißen Profilen) und ca. 250 mm (bei farbigen Profilen), der Abstand zwischen den Befestigungspunkten darf max. 700 mm, betragen.
Die Anbindung von zusätzlichen Bauteilen an das Fenster ist nicht zulässig (z.B. Geländer)

Glasaufbau:
Es dürfen nur Glasscheiben verwendet werden, die im Randverbund ein Herstellungsdatum und die technischen Eigenschaften (z. B. U-Wert) aufweisen.
Mehrscheibenverglasungen müssen der Beanspruchungsgruppe 5, nach DIN 18545, Teil 3, (Verglasungstabelle vom Institut für Fenstertechnik in Rosenheim) entsprechen.

Brüstungsscheiben sind raumseitig mit VSG auszuführen.
Zusätzliche Anforderungen siehe Ausschreibungstext.

Glaseinbau:
Für Verglasungsarbeiten gelten die Verarbeitungshinweise der Glashersteller,

DIN 18361 (Verglasungsarbeiten)
DIN 18545 (Abdichten von Verglasungen, Verarbeitungsrichtlinien der Dichtstoffhersteller, Verarbeitungsrichtlinien der Profilhersteller).

Die Glasfalzhöhe muss mind. 24 mm betragen. Der Falzgrund muss eben und ohne Vorsprünge ausgebildet sein sowie eine vollflächige Auflage der Trage- und Distanzklötze haben. Glasleisten müssen grundsätzlich innen liegen, maßgenau eingepasst und konstruktiv so ausgebildet sein, dass sie durchlaufend kraftschlüssig einrasten.

Der Einbau von Paneelen erfolgt sinngemäß, ggf. mit Falzverbreiterungsprofilen.
Scheibendicke, Dichtprofile und Glasleisten müssen aufeinander abgestimmt sein.

Verklotzen:
Tragende Klötze müssen mind. 100 mm lang und gegen Verrutschen gesichert sein. Trage- und Distanzklötze sind entsprechend der Flügelöffnungsart, nach den Richtlinien der techn. Beratungsstelle des Glaserhandwerks Hadamar (Schritt 3), einzusetzen.

Grundsätzlich dürfen keine Holzklötze verwendet werden. Zur Verwendung kommen nur Klötze aus weichmacherfreien Kunststoffen.

Fugenabdichtung:
Die Anschlüsse zum Baukörper müssen den bauphysikalischen Anforderungen gerecht werden, d. h. die Normen zum Wärme-, Feuchtigkeits-, Schallschutz sind einzuhalten. Die Abdichtung der Fuge muss einen Dampfdruckausgleich zur Außenseite ermöglichen (somit Abdichtung innen dichter als außen).

Raumseitige Fugen dienen umlaufend als Dampfbremse und müssen verhindern, dass Feuchtigkeit zwischen Rahmen und Wand eindringen kann.

Das Dichtsystem muss mit den angrenzenden Haftflächen nach DIN 52452 verträglich sein. Die Vorschriften der Dichtsystem-Hersteller sind zu berücksichtigen.

Bei Abdichtungen mit spritzbaren Dichtstoffen gelten DIN 18540 und DIN 18545 Teil 2.
Eine Zweiflankenhaftung ist sicherzustellen, wobei nichtsaugende Hinterfüllmaterialien einzusetzen sind.

Für die Abdichtungen mit vorkomprimierten Dichtbändern sind die Herstellerangaben zu beachten.

Für Abdichtungen mit Abdichtungsfolie gilt DIN 18195.

PVC-Profile dürfen nicht mit bitumenhaltigen Stoffen in Verbindung kommen, es dürfen nur kaltverschweißbare Folien verwendet werden.

Aufsatzrollladenkasten u. Rollladenprofil/-panzer

Aufsatzrollladenkasten u. Rolladenprofil/ -panzer
Verarbeitung und Montage von Rollladen erfolgt nach DIN 18358 und den Herstellerrichtlinien.
Der Panzer darf im geschlossenen Zustand keine Luftschlitze aufweisen und ist mit Aufhängefedern und Arretierung auszubilden.
Entsprechend der DIN 1055 muss der Kasten statisch ausreichend dimensioniert sein, Aussteifungen müssen im Fensterblendrahmen und/oder als Stahl-Formteil im Kasten angeordnet werden. Das Bodenprofil muss nach außen geneigt sein um abtropfendes Regenwasser abzuleiten. Kasten und Fenster müssen formschlüssig und durch zusätzliches Verschrauben zusammengefügt werden.

Profilsystem
Es sind nur Systeme zugelassen, die das  RAL-Gütezeichen führen und nach DIN ISO 9000 zertifiziert sind.

Objektbezogene Vorgaben:

Folgende Basiswerte sind zugrunde gelegt:

Hinweis: Die Felder sind vom Ausschreibenden vorzugeben / anzupassen.

Profilsystem:  _________________________________

Farbton außen Rahmen:  RAL weiß, grau oder anthrazit - nach Angabe der BL

Farbton innen Rahmen & Flügel:  weiss

Farbton außen Flügel:  RAL weiß, grau oder anthrazit - nach Angabe der BL

Schallschutzklasse  Rw,r >  34 dB, (min. Schallschutzklasse 2) DIN 4109

Einbruchhemmung nach DIN EN 1627:RC 1 N / Fensteranlagen u. Balkontüren im EG RC2 N mit abschließbarer Griffolive
Verglasungsart:  3- Scheiben-Verglasung,  Brüstungsscheiiben und Balkontüren als Verbundsicherheitsglas auszuführen

Wärmedurchgangskoeffizient Element:<  Uw-Wert 0,95 W/m² K, nach BEG

Wärmedurchgangskoeffizient Verglasung: < Ug-Wert 0,6W/m² K

Randverbund der Isolierglasscheibe: Alu Kante oder Warme Kante

Klassifizierung nach EN 12207-12210:B3-7A-3

Schlüssel zur Klassifizierung:

B3  = Widerstandsfähigkeit bei Windlast nach DIN EN 12210
7A  = Schlagregensicherheit DIN EN 12208
3  = Luftdurchlässigkeit DIN EN 12207

Sollte aufrgund der örtlichen Bedingungen eine andere Klassifizierung erforderlich sein, ist die vor Begin der Produktion dem Bauherrn schriftlich mitzuteilen.

Vom Bieter angebotenes Profilsystem:

Jedes gütegeprüftes Profil- und Beschlagsystem kann angeboten werden, wenn die beschriebenen Kriterien erfüllt sind.

Vom Bieter muss jedoch System und Serie angegeben und der Profilquerschnitt (mit Zeichnung) dokumentiert werden.

Profilsystem: ........................................Serie: .........................................

Vom Bieter angebotenes Beschlagsystem:

Dreh- und Drehkipp-Beschläge

Fabrikat: ...............................................Serie: .........................................

Oberlicht-Kippbeschläge

Fabrikat: ...............................................Serie: .........................................

Schwingfenster, Hebeschiebe- Hebeschiebekipp- und PSK-Türen das

Fabrikat: ...............................................Serie: .........................................

Vom Bieter angebotene Glasart:

Isolierverglasung

Fabrikat: ...............................................Typ: ...........................................

Der Bieter:
(Datum, Stempel, Unterschrift)

*Hinweis: Termine*
Folgende  Ausführungstermine sind zwingend einzuhalten:

Baubeginn: 18.08.2025
Fertigstellung: 01.10.2025

Ausgenommen von dem Fertigstellungstermin ist die Verglasung des Vordaches. Dieser soll nach Fertigstellung des WDVS angebracht werden, ab 18.12.2025.

### Bereich 1 Fensterarbeiten u. Haustüren, Goetheplatz 3u. Bürgerstr.1

*Hinweis: Kunststofffenster- und Türen, Alu-Elemente*
Kunststofffenster- und Türen

Montageleistung: Ausbau und Entsorgung der alten Elemente sowie die fachgerechte Montage der Elemente nach den anerkannten Regeln der Technik: Befestigen, Ausschäumen, Setzen eines äußeren Fugendichtbandes, sowie Einbringen einer inneren Fensterflexfolie oder 3-Ebenen-Dichtband (Trioplex), sowie Verleistung.
Inkl. sämtlicher Anarbeitungsarbeiten im Bestand

Die Aufmaße und die Positonen der Schlussrechnung sind je Wohnung / Mieteinheit zu unterteilen / zuzuordnen.

Vor den Arbeiten ist der Instandsetzungsaufwand für die jeweiligen Fenster in den Wohnungen festzustellen und in die Einheitspreise einzuarbeiten.

Es werden nicht alle Fenster in allen Wohnungen ausgetauscht. Neuwertige und bereits kürzlich ausgetauschte Fenster werden nicht erneuert. Es ist vorab eine Freigabe der Bauleitung des Bauherrn einzuholen.
Der Instandsetzungsaufwand (in €) ist je Fensteranlage und Meiteinheit- tabellarisch und per Fotodokumentation, nach Aufmaß und zur Freigabe für die Produktion, der Bauleitung zur Verfügung zu stellen. Diese Unteterlagen sind später dem Aufmaß und der Schlussrechnung beizufügen.DIESE LEISTUNG WIRD NICHT GESONDERT VERGÜTET UND IST IN DIE EINHEITSPREISE EINZUKALKULIEREN.

Die Fenster sind so ein- und auszubauen, dass auf der Oberfläche innenseitig keine Beschädigungen entstehen.
Beschädigungen am Mauerwerk durch den Ausbau verursacht, müssen so instandgesetzt werden, dass ein fachgerechter Einbau möglich ist.
Sollten größere bestehende Beschädigungen am Mauerwerk erkannt werden, ist dies der Bauleitung zu melden.

Die Fenster sind wie in der Position im Bestand einzubauen, vor Ausführung ist die Lage mit der BL vor Ort im Detail abzustimmen. Fugendichtband als APU-Leiste bauseits.
Innenseite ist zu versiegeln und verleisten gemäß technischen Vorbemerkungen.

*Hinweis: Hinweis Gebäude*
Hinweis Gebäude.

Die Fassade wird mit einem WDVS, 16 cm Dämmstärke, bekleidet. Die Balkonanlagen werden durch neue Vorsatzbalkone ersetzt. Der Balkontürschwellenanschluss muss Barriefrei erfolgen. Beim Balkoneinbau wird von den Balkontüren eine Entwässerungsrinne eingesetzt.
Eventuelle Rahmenverbreiterung zur Aufnahme der erforderliche Dämmstärke der Laibungen ist in die Einheitspreise einzukalkulieren.
Die Festlegung der Balkontürhöhen erfolgt vor Ort mit der
ausführenden Firma für WDVS und der Balkonbaufirma.

#### Abschnitt 1.1 Fensterarbeiten

*Hinweis: Fenster Erdgeschoss*

**1.1.10 1-flg.ca.1330 x 1580 mm**
Erdgeschoss:

Fenster einflügelig drehkipp,
Rolladenleisten,
Demontage und Entsorgung der alten
Fenster, einschl. Kopplungsleisten, einschl. Beschlag und einschl. aller konstruktionsbedingten Zubehör- und Dichtungsteile, unter Beachtung der aller Vorbemerkungen, insbesondere der besonderen und zusätzlichen technischen Vorbemerkungen liefern und betriebsfertig montieren.
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Menge: 10,000 Stck

**1.1.20 1-flg. ca. 1260 x 1410 mm**
Erdgeschoss:

Fenster einflügelig drehkipp,
Rolladenleisten,
Demontage und Entsorgung der alten
Fenster, einschl. Kopplungsleisten, einschl. Beschlag und einschl. aller konstruktionsbedingten Zubehör- und Dichtungsteile, unter Beachtung der aller Vorbemerkungen, insbesondere der besonderen und zusätzlichen technischen Vorbemerkungen liefern und betriebsfertig montieren.
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Menge: 8,000 Stck

**1.1.30 1-flg. ca. 920 x 980 mm**
1-flg. ca. 920 x 980 mm
Erdgeschoss:

Fenster einflügelig drehkipp,
Rolladenleisten,
Demontage und Entsorgung der alten
Fenster, einschl. Kopplungsleisten, einschl. Beschlag und einschl. aller konstruktionsbedingten Zubehör- und Dichtungsteile, unter Beachtung der aller Vorbemerkungen, insbesondere der besonderen und zusätzlichen technischen Vorbemerkungen liefern und betriebsfertig montieren.
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Menge: 3,000 Stck

**1.1.40 1-flg. ca. 1300 x 2240 mm Balkontür - Barrierefrei**
1-flg. ca. 1300 x 2240 mm Balkontür

Erdgeschoss:

Balkontür, Niedrigschwelle < 2 cm  gem. DIN 18040
Fenster einflügelig drehkipp,
Demontage und Entsorgung der alten
Fenster, einschl. Kopplungsleisten, einschl. Beschlag und einschl. aller konstruktionsbedingten Zubehör- und Dichtungsteile, unter Beachtung der aller Vorbemerkungen, insbesondere der besonderen und zusätzlichen technischen Vorbemerkungen liefern und betriebsfertig montieren.

Balkontürschwelle: ALUMAT, Magnet-Doppeldichtung MFAT 20 PH, mit Unterbau, vormontierter Bauwerksabdichtung  nach DIN 18531 inkl. Entwässerung.

Die Balkontürschwellen sind überrollbar für den Gebrauch von Rollstühlen auszubilden. Erforderliches Untebauprofil ist in die Position einzukalkulieren. Es sind ausreichende Entwässerungsöffnungen der Türrahmen und Schlagregenschienen sind vorzusehen.
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Menge: 1,000 Stck

*Hinweis: Fenster 1. - 3. OG*

**1.1.50 1-flg.ca.1330 x 1580 mm**
1-flg.ca.1330 x 1580 mm

1. - 3. Obergeschoss:

Fenster einflügelig drehkipp,
Rolladenleisten,
Demontage und Entsorgung der alten
Fenster, einschl. Kopplungsleisten, einschl. Beschlag und einschl. aller konstruktionsbedingten Zubehör- und Dichtungsteile, unter Beachtung der aller Vorbemerkungen, insbesondere der besonderen und zusätzlichen technischen Vorbemerkungen liefern und betriebsfertig montieren.
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Menge: 84,000 Stck

**1.1.60 1-flg. ca. 1300 x 2300 mm, Balkontür- Barrierefrei**
1. - 3. Obergeschoss:

Balkontür, Niedrigschwelle < 2 cm  gem. DIN 18040
Fenster einflügelig drehkipp,
Demontage und Entsorgung der alten
Fenster, einschl. Kopplungsleisten, einschl. Beschlag und einschl. aller konstruktionsbedingten Zubehör- und Dichtungsteile, unter Beachtung der aller Vorbemerkungen, insbesondere der besonderen und zusätzlichen technischen Vorbemerkungen liefern und betriebsfertig montieren.

Balkontürschwelle: ALUMAT, Magnet-Doppeldichtung MFAT 20 PH, mit Unterbau, vormontierter Bauwerksabdichtung  nach DIN 18531 inkl. Entwässerung.

Die Balkontürschwellen sind überrollbar für den Gebrauch von Rollstühlen auszubilden. Erforderliches Untebauprofil ist in die Position einzukalkulieren. Es sind ausreichende Entwässerungsöffnungen der Türrahmen und Schlagregenschienen sind vorzusehen.
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Menge: 3,000 Stck

**1.1.70 1-flg. ca. 1300 x 2300 mm, Balkontür - bodengleiches Fenster**
1. - 3. Obergeschoss:

Balkontür - bodengleiches Fenster
Fenster einflügelig drehkipp,
Demontage und Entsorgung der alten
Fenster, einschl. Kopplungsleisten, einschl. Beschlag und einschl. aller konstruktionsbedingten Zubehör- und Dichtungsteile, unter Beachtung der aller Vorbemerkungen, insbesondere der besonderen und zusätzlichen technischen Vorbemerkungen liefern und betriebsfertig montieren.
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Menge: 3,000 Stck

**1.1.80 1-flg. ca. 910 x 1060 mm**
1-flg. ca. 910 x 1060 mm

1. - 3. Obergeschoss:

Fenster einflügelig drehkipp,
Demontage und Entsorgung der alten
Fenster, einschl. Kopplungsleisten, einschl. Beschlag und einschl. aller konstruktionsbedingten Zubehör- und Dichtungsteile, unter Beachtung der aller Vorbemerkungen, insbesondere der besonderen und zusätzlichen technischen Vorbemerkungen liefern und betriebsfertig montieren.
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Menge: 12,000 Stck

**1.1.90 Zulage zu Vorposition, Ornamentglas "Satinato"**
Zulage zu Vorpostion, Ausführung als Ornamentglas, Satinato "Milchglas"
Menge: 12,000 Stck

**1.1.100 3-tlg. ca. 1330 x 2430 mm, Balkontür**
3-tlg./ 2-flg ca. 1330 x 2430 mm, Balkontür

1. - 3. Obergeschoss:

Balkontür, Balkon und Fensterelement
je drehkipp, Brüstungselement feststehend,
Demontage und Entsorgung der alten
Fenster, einschl. Kopplungsleisten, einschl. Beschlag und einschl. aller konstruktionsbedingten Zubehör- und Dichtungsteile, unter Beachtung der aller Vorbemerkungen, insbesondere der besonderen und zusätzlichen technischen Vorbemerkungen liefern und betriebsfertig montieren.
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Menge: 3,000 Stck

#### Abschnitt 1.2 Rollladenanlagen

*Hinweis: Hinweise Rollladensystem*
Für die Ausführung von Rolladen-Systemen gilt
nachstehendes:

Der U-Wert der Aufsatzkästen muß mindestens
DIN 4108 Teil 2 entsprechen und dem GEG entsprechen.
Des Weiteren sind die Vorgaben der DIN 18073 und der ift-Richtlinie für die "Luftdichtheit von Rolllädenkästen" einzuhalten.

01 Rolladen-Aufsatzelement aus PVC-Hart
02 Wärmedämmeinlage
03 Gurt und Gurtwickler in Aufputz-Ausführung
04 Rolladenführungsschienen mit Einlauftrichter
05 Kugelgelagerte Rolladenwelle
06 Rolladenpanzer,
Gurt und Gurtwickler mit Zierverkleidung.
Rolläden über 2,50m Breite sind durch
Anordnung zusätzlicher Führungsschienen
zu unterteilen.

Für Rolläden über 4,00 m2 bzw. Spannweiten über 2,50 m ist ein Untersetzungsgetriebe gefordert.

Rolladenpanzer: Platzverhältnisse örtlich prüfen!
---------------
Stäbe aus PVC-Hart, Hohlkammerprofile,
nach aussen gewölbt,
Farbe hellgrau,
Kettenlose Stabverbindung (Einschiebprofile)
ausziehbar, mit Lüftungsschlitzen,
Stab-Nenndicke 14 mm,
Stab-Deckbreite 45-55 mm
Schlußleiste als beschwertes Kunststoffprofil
mit Anschlagschiene aus Aluminium.

Angebotenes Fabrikat: ......................

**1.2.10 Rollladenaufsatzkasten**
Rolladen-Aufsatzelement aus PVC-Hart,
Farbton: weiß,
Revision unten
Menge: 12,000 m

**1.2.20 Rollladenpanzer**
Rollladenpanzer
Stäbe aus PVC-Hart, Hohlkammerprofile,
nach aussen gewölbt,
Farbe hellgrau,
Kettenlose Stabverbindung (Einschiebprofile)
ausziehbar, mit Lüftungsschlitzen,
Stab-Nenndicke 14 mm,
Stab-Deckbreite 45-55 mm
Schlußleiste als beschwertes Kunststoffprofil
mit Anschlagschiene aus Aluminium.
Menge: 18,000 m²

#### Abschnitt 1.3 Zubehör

**1.3.10 Fensterfalzlüfter Aeromat Mini**
AEROMAT mini
Außenluftdurchlass (Dauerlüfter) zum Einbau in den Fensterfalz

Lüftergehäuse 125 mm lang, 9,5 mm hoch und 21,3 mm breit zum Einbau in Holz-, Kunststoff oder Aluminiumfenster. Mit integrierter Volumenstrombegrenzung über eine Regelklappe,
sowie integrierter Dichtung zur Abdichtung des Gehäuses gegenüber dem Rahmen- bzw. Flügelprofil und Abdichtung zu Zubehörbauteil AEROMAT mini Drehverschluss.
Die Befestigung des AEROMAT mini erfolgt mit zwei Schrauben.
Bauteil bei geschlossenem Fenster von außen nicht sichtbar.
Material: UV-beständiger Kunststoff für alle Teile.
Farbe: RAL 9016 weiß.
Luftleistung: bis zu 6 m3/h, Einbau paarweise
Einheitspreis gilt je Paar
Menge: 128,000 Stck

**1.3.20 Innenverleistung Fensteranschluss**
Innenverleistung Fensteranschluss vierseitig, in ausreichender Breite, einschließlich der Ausbildung von Gehrungen (keine Stöße!) und Zuschnitt.
Ausführung wie in Technischen Vorbemerkungen C) beschrieben.
Menge: 650,000 m

**1.3.30 Zulage Sicherheitsbeschlag RC2N für Fenster EG u. Balkontüren**
Zulage für Sicherheitsbeschlag für Fenster und Balkontüren mit abscließbarem Griff.
Menge: 8,000 Stck

**1.3.40 Brüstungsgeländer bodentiefe Fenster**
Liefern und fachgerecht montieren eines Brüstungsgeländers (französischer Balkon) als Absturzsicherung gemäß geltender Bauvorschriften (DIN 18065, DIN EN 1991-1-1 / Lastannahmen, sowie Vorgaben der Landesbauordnung), für bodentiefe Fenster.
Brüstungshöhe. 1,00 m, Öffnungsbreite Fensterleibung: 1,20 m
Material: Edelstahl V2A, geschliffen, Korn 240
Konstruktion: Rahmenkonstruktion mit senkrechten Füllstäben
Füllung: Senkrechte Rundstäbe Ø 12 mm, Achsabstand max. 120 mm, gemäß Geländervorschrift zur Kindersicherheit
Handlauf: Edelstahl-Rundrohr  Ø 42,4 mm
Untergurt: Edelstahl-Rundrohr Ø 33,7 mm oder gleichwertig
Befestigung: Punktgehalten oder stirnseitig mit Wandkonsolen bzw. Montagewinkeln, je nach baulicher Gegebenheit, Befestigung WDVS geeignet
Befestigungsmittel: Aus Edelstahl, inkl. statisch erforderlicher Dübel / Schwerlastanker
Maße: Nach örtlichem Aufmaß je Fensteröffnung
Oberfläche: Geschliffen (Korn 240), optional passiviert
Belastung: Ausgelegt für Horizontallast gemäß DIN EN 1991-1-1
Menge: 3,000 Stck

#### Abschnitt 1.4 Alu- Hauseingangstüren u. Hoftüren

*Hinweis: Hinweis Alu-Türen*
Technische Hinweise Alu- Haus- und Hoftüren

Profilstärken mind. 75 mm
System:  Wicstyle 75 oder gleichwertig

Oberflächen: Alu - pulverbeschichtet
Profile thermisch getrennt mit umlaufender Lippendichtung

Thermoplus-Wärmeisolierglas Ug= 1,0 W/m²K,
Verbundsicherheitsglas: 2-Scheibenbenverglasung, 2x 6mm Sicherheitsglas, Klarglas

Dichtungen: Falz- und Glasdichtungen aus APTK-Profilen, schwarz
Farbe Profile RAL nach Angabe der Bauleitung

Füllung: Paneel Alu glatt 28mm (1,5+24+1,5) RAL entsprechend der Profile, Farbton gemäß Angabe der Bauleitung
Up=ca.1,3 W/(m²K)

U-Wert gesamt min. 1,5 W/(m² K)
U-Wert Glas min. 1,1 W/(m² K)
Schallschutz: Rwr mind. 37dB
Ansonsten gelten alle vorbeschriebenen Technischen (Allgemeine, Besondere, Zusätzliche) Vorbemerkungen

Firmen: Ekonal, Hartmann oder ähnlich
herzustellen.
___________________________________________________
(Angebotenes Fabrikat, vom Bieter anzugeben. Fehlende
Angabe führt zum Vergabeausschluß)

Ausführung: einbrennlackiert/pulverbeschichtet

Es gelten die Güte- und Prüfbestimmungen des
Eloxalverbandes.

Die Nebenarbeiten wie einputzen und verleisten
der Haustüranlage ist in der Leistung enthalten und
wird nicht gesondert vergütet.

ANSCHLUß UND ABDICHTUNG ZUM BAUKÖRPER
-------------------------------------------------------
----------------
Der Anschluß zum Baukörper ist wind- und regendicht
auszubilden. Durch Bautoleranzen dürfen die Mindest-
Querschnitte der Dichtungsfugen nicht unterschritten
werden. Dreiecksfugen und Fugen mit Dreiflächen-Haftung
sind nicht zugelassen.
Der Blendrahmen ist mit einer Distanz von
10 mm zum Anschlag einzubauen.

Aussen:
-----------
Die Haustüranlage ist mit einer umlaufenden,
dauerelastischen
Zweikomponenten-Versiegelung auf Thiokolbasis mit
entsprechender Vorbehandlung der Fugen zum Bauwerk hin
abzudichten.
Dehnfähigkeit des Fugendichtstoffes 25 %, im
Querschnitt ca. 10/15 bis 15/20mm groß.
Haftgrund auf den Profilsichtflächen ist unbedingt zu
entfernen.

Innen
--------
Die Fuge zwischen den Laibungen und den aufrechten und oberen Blendrahmen  ist mit geeignetem
PU-Schaum auszuschäumen. Nach dem Aushärten
sind Überstände abzuschneiden.
Die Haustüranlage ist dreiseitig zu verleisten.
Die Verleistung darf erst nach Abnahme der
ausgeschäumten Fugen ausgeführt werden.
Innere sowie äußere Sockelleisten sind vor dem Einbau
der neuen Haustüranlage auszubauen.
Der Ersatz erfolgt bauseits.

**1.4.10 Haustüranlage Goetheplatz 3**
Haustüranlage Geotheplatz 3

incl .ausbauen und fachgerecht entsorgen der alten Haustüranlagen und der dazugehörigen Rahmen und verglasten Elemente
Die Entsorgungskosten sind im Einheitspreis enthalten.
Eine Beschädigung der Bodenbeläge und angrenzenden Wände ist zwingend zu vermeiden.

Verglaste, einflügelige, Haustüranlage einbauen
aus Leichmetall (Aluminium-Strangpreßprofile)
1-feststehendes Element und 1-Drehflügeltür nach innen öffnend, Öffnungsrichtung wie Bestandstür, mit Oberlicht über die gesamte Breite.

Für ein lichtes Mauer- Öffnungsmaß von
ca. 1800 mm x 2800 mm,
Durchgang Tür nach DIN 18040-2:
lichte Breitemin. 90 cm, lichte Höhe min. 205 cm

mit
je 9 x 3 St. Schlüssel
(3 Schlüssel / WE + 3 Schlüssel an die örtliche Bauleitung)

herstellen,liefern und vollständig einbauen.
incl. Anschluss an den vorhandenen Türöffner.
Montage seitlich am Mauerwerk sowie oben und unten an Betondecke.

Die Haustüranlage ist aus thermisch getrennten Aluminium-Profilen mit einer Mindest-Bautiefe von 75 mm,
flächenbündig mit innen und außen umlaufenden
ATPK-Flügeldichtungen derFirmen Ekonal, Hartmann oder ähnlich herzustellen.

Das Sockelprofil,185 mm hoch, ist mit dem Sockelabschlußprofil abzuschließen.
Im Türbereich ist die vorhandene Bodenschiene in nach Möglichkeit auszubauen
und durch ein Bodeneinstandsprofi, ggf. im Bodenbelag einzufräsen, zu ersetzen.
Oberfläche der Profile Alu-pulverbeschichtet.
Horizontalverstellung  +/- 2 mm,
Höhenverstellung: Verstellung des Dichtungsandruckes,
Bandgarnitur je Flügel : 3 Stück zweiteilig, schwere Hausbänder, Siegenia o. gleichwertig

U-Wert Haustür gesamt min. U=1,5 W/m²K
Verglasung: Wärmeisolierverglasung, Ug= 1, W/m²K,
2x 6 mm Verbundsicherheitsglas, Klarglas, Glasart Parsol-Grau

je 1x Edelstahl Türdrücker innen, glänzend
je 1x Einsteck-Riegel-Fallenschloß mit Wechsel einschließlich Profilzylinder gleichschließend mit Hoftüre-Profilzylinder und Schlüssel
 je 1x Edelstahlyzylinderrosette, Stärke 9 mm, oval
je 1x Edelstahl-Stangengriff außen, glänzend, Durchmesser mind. 40 mm, Länge 1800 mm
je 1x Obertürschließer  GEZE TS 3000 V oder gleichwertig, mit GEZE-T-Stop Gleitschine mit integrierter Öffnungsdämpfung und 90° Feststellung.
je 1x  Elektro-Türöffner mit Edelstahlstulp, Riegel und Falle, vernickelt
je 1x 1 Stück Edelstahl-Sockelblech
je 1x  Edelstahl-Schutzblech senkrecht an der Schlossseite der Haustür
je 1 x Bodenschiene, flach, thermisch getrennt

liefern und einbauen, einschließlich aller Versiegelungs- und Verleistungsarbeiten

.
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Menge: 1,000 Stck

**1.4.20 Haustüranlage Bürgerstr. 1**
Haustüranlage Haustüranlage Bürgerstr.1

incl .ausbauen und fachgerecht entsorgen der alten Haustüranlagen und der dazugehörigen Rahmen und verglasten Elemente
Die Entsorgungskosten sind im Einheitspreis enthalten.
Eine Beschädigung der Bodenbeläge und angrenzenden Wände ist zwingend zu vermeiden.

Verglaste, einflügelige, Haustüranlage einbauen
aus Leichmetall (Aluminium-Strangpreßprofile)
2 -feststehendes Elemente und 1-Drehflügeltür nach innen öffnend, Öffnungsrichtung wie Bestandstür.

Für ein lichtes Mauer- Öffnungsmaß von
ca. 3400 mm x 2070 mm,
Durchgang Tür nach DIN 18040-2:
lichte Breite min. 90 cm, lichte Höhe min. 205 cm

mit
je 7 x 3 St. Schlüssel
(3 Schlüssel / WE + 3 Schlüssel an die örtliche Bauleitung)

herstellen, liefern und vollständig einbauen.
incl. Anschluss an den vorhandenen Türöffner.
Montage seitlich am Mauerwerk sowie oben und unten an Betondecke.

Die Haustüranlage ist aus thermisch getrennten Aluminium-Profilen mit einer Mindest-Bautiefe von 75 mm,
flächenbündig mit innen und außen umlaufenden
ATPK-Flügeldichtungen derFirmen Ekonal, Hartmann oder ähnlich herzustellen.

Das Sockelprofil,185 mm hoch, ist mit dem Sockelabschlußprofil abzuschließen.
Im Türbereich ist die vorhandene Bodenschiene in nach Möglichkeit auszubauen
und durch ein Bodeneinstandsprofi, ggf. im Bodenbelag einzufräsen, zu ersetzen.
Oberfläche der Profile Alu-pulverbeschichtet.
Horizontalverstellung  +/- 2 mm,
Höhenverstellung: Verstellung des Dichtungsandruckes,
Bandgarnitur je Flügel : 3 Stück zweiteilig, schwere Hausbänder, Siegenia o. gleichwertig

U-Wert Haustür gesamt min. U=1,5 W/m²K
Verglasung: Wärmeisolierverglasung, Ug= 1, W/m²K,
2x 6 mm Verbundsicherheitsglas, Klarglas, Glasart Parsol-Grau

je 1x Edelstahl Türdrücker innen, glänzend
je 1x Einsteck-Riegel-Fallenschloß mit Wechsel einschließlich Profilzylinder gleichschließend mit Hoftüre-Profilzylinder und Schlüssel
 je 1x Edelstahlyzylinderrosette, Stärke 9 mm, oval
je 1x Edelstahl-Stangengriff außen, glänzend, Durchmesser mind. 40 mm, Länge 1800 mm
je 1x Obertürschließer  GEZE TS 3000 V oder gleichwertig, mit GEZE-T-Stop Gleitschine mit integrierter Öffnungsdämpfung und 90° Feststellung.
je 1x  Elektro-Türöffner mit Edelstahlstulp, Riegel und Falle, vernickelt
je 1x 1 Stück Edelstahl-Sockelblech
je 1x  Edelstahl-Schutzblech senkrecht an der Schlossseite der Haustür
je 1 x Bodenschiene, flach, thermisch getrennt

liefern und einbauen, einschließlich aller Versiegelungs- und Verleistungsarbeiten
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  3400 mm
Menge: 1,000 Stck

**1.4.30 Zulage Haustür Videosprechanlge und Briefkastenanlage**
Zulage zur Vorpositon.

Türanlage wie in der Vorposition beschrieben,
jedoch:

Die Anlage besteht aus einem ca.
1,10 m breiten öffenbaren Teil mit Drehflügel  und einem entsprechend breiten feststehenden Seitenteil.
Im feststehenden Seitenteil sind zwei Quersprossen einzubauen, zum Einbau der Video-Sprechanlage zwischen den Querriegeln (als Feld für die Videosprechanlage).
Die Lage des Feldes für die Videosprechanlage ist mittig über die Höhe des feststehenden Elementes zu positionieren.
Die Abmessungen des Feldes für die Videosprechanlage und die Positionierung ist vor Fertigung mit dem AG abzustimmen. Einschließlich erforderlicher-Blind Frontplatte in Farbe der Haustür.

Videosprechgerät, mit Ausschnit für Kameravorrichtung Busch Jäger, die Maße werden vor Fertigung seitens Bauleitung angegeben, einschließlich Sprechsieb, Klingeltastern aus Edelstahl, Anti-Vandalismus, mit weißem LED Leuchtring
Namensschilder Anti-Vandalismus, für 8 Einheiten 2 Reihen/ je 4 Tasten
Fabrikat: Renz-System AntiVandalismus (RSA)
Das Fabrikat und Modell der Videosprechanlage ist vor Fertigung der Türanlage mit dem AG abzustimmen!

Klingeltaster für 8 Mieteinheiten, Video- und Sprechanlage
Die Beschriftung der Klingelschilder, ist mit dem Einheitspreis dieser Position ebenfalls abgegolten

Briefkastenanlage für 8 W E,
bestehend aus Durchwurfbriefkästen und
Namensschildern Anti-Vandalismus

Fabrikat: RENZ, Classic oder  gleichwertig
waagerecht oder schräg, C4 nach DIN EN 13724,
(370 x 110 x 385 mm).

Frontplatte und Einwurfklappe im Farbton passend
zur Haustüranlage, Kasten und Entnahmetür verzinkt
und im Farbton nach Angabe lackiert.
Front EV 1, Kästen lackiert im Farbton der Türanlage
Menge: 2,000 Stck

**1.4.40 Hofausgangstür**
Goetheplatz 3

Verglaste, einflügelige, Hoftüranlage einbauen
aus Leichmetall (Aluminium-Strangpreßprofile) wie in Vorpositonen beschrieben

1-Drehflügeltür nach innen öffnend, Anschlag mit örtlicher Bauleitung abstimmen!

Für ein lichtes Mauer- Öffnungsmaß von
ca. 1200 mm x 2240 mm, Maueröffnung wird neu angelegt,
Durchgang Tür nach DIN 18040-2:
lichte Breite min. 90 cm, lichte Höhe min. 205 cm

1 x 3 St. Schlüssel
Zylinder u. Schlüssel gleichschließend mit Haustüranlage,

herstellen, liefern und vollständig einbauen.
Montage seitlich am Mauerwerk sowie oben und unten an Betondecke/Sturz.

Die Hoftüranlage ist aus thermisch getrennten Aluminium-Profilen mit einer Mindest-Bautiefe von 75 mm,
flächenbündig mit innen und außen umlaufenden
ATPK-Flügeldichtungen derFirmen Ekonal, Hartmann oder ähnlich herzustellen.

Das Sockelprofil,185 mm hoch, ist mit dem Sockelabschlußprofil abzuschließen.

Im Türbereich ist ein Bodeneinstandsprofi, ggf. im Bodenbelag einzufräsen, einzusetzen.
Oberfläche der Profile Alu-pulverbeschichtet.
Horizontalverstellung  +/- 2 mm,
Höhenverstellung: Verstellung des Dichtungsandruckes,
Bandgarnitur je Flügel : 3 Stück zweiteilig, schwere Hausbänder, Siegenia o. gleichwertig

U-Wert Haustür gesamt min. U=1,5 W/m²K
Verglasung: Wärmeisolierverglasung, Ug= 1, W/m²K,
2x 6 mm Verbundsicherheitsglas, Klarglas, Glasart Parsol-Grau

je 1x Edelstahl Türdrücker innen, glänzend
je 1x Einsteck-Riegel-Fallenschloß mit Wechsel einschließlich Profilzylinder gleichschließend mit Haustür-Profilzylinder und Schlüssel, Mehrfachverriegelung
je 1x Edelstahlyzylinderrosette, Stärke 9 mm, oval
je 1x Edelstahl-Stangengriff außen, glänzend, Durchmesser mind. 40 mm, Länge 1800 mm

je 1x Obertürschließer  GEZE TS 3000 V oder gleichwertig, mit GEZE-T-Stop Gleitschine mit integrierter Öffnungsdämpfung und 90° Feststellung.
je 1x 1 Stück Edelstahl-Sockelblech
je 1x  Edelstahl-Schutzblech senkrecht an der Schlossseite der Haustür
je 1 x Bodenschiene, flach, thermisch getrennt

liefern und einbauen, einschließlich aller Versiegelungs- und Verleistungsarbeiten
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Menge: 1,000 Stck

#### Abschnitt 1.5 Feuerschutztüren

*Hinweis: Hinweis*
Hinweis:

Die Fachunternehmerbescheinigung und die Prüfzeugnisse sind vor Ausführung der Arbeiten vorzulegen und nach Fertigstellung ist eine Übereinstimmungserklärung auszustellen.
Die Bautechnischen Nachweise und baurechtlichen Anforderung sind auf der Baustelle vorzuhalten.

**1.5.10 Feuerschutzelement T30-RS Tür**
T 30-1- RS -FSA feuerhemmende Stahl-Feuerschutz- und Rauchschutztür  geprüft nach EN 1634-1, zugelassen nach DIN 4102  und DIN 18095, selbstschließend, für den Einbau in innere Wände.
Anforderungen beidseitig gem. aktueller LBauO
Fabrikat "Teckentrup 42", Zulassung: Z-6.20-1956

oder gleichwertig

Maße bis : Breite 885 mm x Höhe 2000 mm
Einflügeliges Türelement. Anschlagart DIN rechts/links nach Aufmaß vor Ort.
Flächenbündiges Türblatt ohne Bandprägung verzinkt und grundiert ähnlich RAL 9002 (Grauweiß),
42 mm dick, 3-seitig gefälzt
Blechdicke 1,0 mm
Türblatt und Eckzarge verzinkt und grundiert-pulverbeschichtet ähnlich RAL 9002 (Grauweiß), 2,0 mm dick, mit 3-seitiger  Dichtung und unterem Bodenwinkel, untere Auflaufdichtung für Schleifdichtung im Türblatt

Befestigung der Zarge durch Schraubmontage/Dübelanker nach Angaben des Herstellers
Obentürschließer DIN EN 1154, mit Gleitschiene
Einsteckschloss mit Wechsel nach DIN 18250, PZ-vorgerichtet
Gleichschließend mit Haustüranlage
Kunststoff-Drückergarnitur schwarz. Drücker festdrehbar gelagert, mit Profilzylinder gleichschließend mit Haustür
1 Sicherungszapfen. FE/KO-Bandgarnitur mit Kugellager
Ausgleichsringe zur Höhenregulierung

Schallschutz:  37 bis 44 dB (Richtwert)
Wärmedämmung:  U = 1,9 W/m2K
EInbau in Mauerwerk o. Beton
Menge: 4,000 Stck

#### Abschnitt 1.6 Vordach

*Hinweis: Hinweis*
Die Fassade wird mit einem 16 cm WDVS (mineralisch) ausgestattet.
Die Montage der Vordächer erfolgt nach und in Abstimmung mit den Wärmedämmarbeiten an der Fassade.

**1.6.10 Glasvordach Goetheplatz 3**
Glasvordach Goetheplatz 3

System Wandschiene: Vordach Wandprofil System Pauli &Sohn 1510-17 o. gleichwertig, E6EV1 Aluminium,
bestehend aus
- Wandschiene
-Wärmedämmkonsole
- VSG 17,52 mm mit SentryGlas® ,klar
Kante poliert, einschließlich der nach Systemstatik erforderlichen Befetigungsbohrungen, Befestigungsmittel, Druckstempel, Fixiermittel,  Abdeckkappen etc. in fix und fertiger Arbeit.

Die Systemstatik und die Allgeimenen Bauaufsichtlichen Prüfzeugnisse/-Zulassungen (Allgemeine Bauartgenehmigung) sind 14 Tage vor Baubeginn unaufgefordert  bei der Bauleitung
einzureichen.

Abmessungen  je Glasteil : 2500 mm x 900 mm (B/T)
Menge: 1,000 Stck

**1.6.20 Glasvordach Bürgerstr. 1**
Glasvordach Bürgerstr. 1

System Wandschiene: Vordach Wandprofil System Pauli &Sohn 1510-17 o. gleichwertig, E6EV1 Aluminium,
bestehend aus
- Wandschiene
-Wärmedämmkonsole
- VSG 17,52 mm mit SentryGlas® ,klar
Kante poliert, einschließlich der nach Systemstatik erforderlichen Befetigungsbohrungen, Befestigungsmittel, Druckstempel, Fixiermittel,  Abdeckkappen etc. in fix und fertiger Arbeit.  Glas ggf. zweiteilig.

Die Systemstatik und die Allgeimenen Bauaufsichtlichen Prüfzeugnisse/-Zulassungen (Allgemeine Bauartgenehmigung) sind 14 Tage vor Baubeginn unaufgefordert  bei der Bauleitung
einzureichen.

Abmessungen  je Glasteil : 4000 mm x 900 mm (B/T)
Menge: 1,000 Stck

#### Abschnitt 1.7 Stundenlohnarbeiten

**1.7.10 Stundenlohnarbeit / Facharbeiter**
Stunde(n) eines Facharbeiters für nicht erfasste
Leistungen gegen besonderen Nachweis einschließlich
aller Lohnnebenkosten.
Menge: 10,000 Std

**1.7.20 Stundenlohnarbeit / Helfer**
Stunde(n) eines Helfers für nicht erfasste Leistungen
gegen besonderen Nachweis einschließlich aller
Lohnnebenkosten.
Menge: 10,000 Std

**1.7.30 Stundenlohnarbeit / Auszubildender**
Stunde(n) eines Auszubildenden für
nicht erfasste Leistungen gegen besonderen Nachweis
einschließlich aller Lohnnebenkosten.
Menge: 10,000 Std
